# Muster-Leistungsbeschreibung
Leistungsbeschreibung (GAEB 90, DA81)
Währung: EUR

## SL Floor 2160
Datum: 15.10.25

### Titel 00001 Positionen

*Hinweis*
Hinweise zurMuster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Untergrund Prüfung und Dokumentation gemäß gültigen
Regelwerken.
Einheit: m2

**00001.0002 Untergrundvorbehandlung mit geeigneten Mitteln**
Untergrundvorbehandlung mit geeigneten Mitteln zur
Erzielung eines sauberen und tragfähigen
Untergrundes, frei von haftungsmindernden
Schichten.
Einheit: m2

**00001.0003 Risse mechanisch aufweiten**
*** Bedarfsposition ohne GB
Einschneiden und Aufweiten von Rissen
entlang des Rissverlaufes mittels
Trennscheibe in einer Schnitttiefe von
mind. 2-3 cm.
Einheit: m

**00001.0004 Rissanierung mit einem 2K EP Sanierungsset**
*** Bedarfsposition ohne GB
Kraftschlüssige Rissverfüllung liefern und
herstellen nach Herstellerrichtlinien einbringen.

Eigenschaften:
Sehr schnell erhärtend
Tieftemperaturhärtend
Gute Penetrationsfähigkeit

Verbrauch:
ca. 1,1 kg/dm³  Remmers Epoxy CF 100 <6089>
evtl. ca. 1,0 kg/m²  Remmers Quarz 03/08 DF <4406>
Einheit: m

**00001.0005 Entfernen von Hohlstellen - Senkrechter Einschnitt um Fehlstellen**
*** Bedarfsposition ohne GB
Markieren von Fehl- und Hohlstellen und
durch fachgerechten Begrenzungsschnitt/Einschnitt
begrenzen.
Anschließend alle zweifelhaft
erscheindenden Teil bis zum tragfähigen
Untergrund entfernen.

Abbruchreste restfrei entfernen und fachgerecht
entsorgen.
Einheit: m2

**00001.0006 Aufmörteln mit einem 2K EP Mörtel mit Sieblinie (1:10)**
*** Bedarfsposition ohne GB
Kunstharzgebundener Mörtel bestehend aus einem
2-K EP-Bindemittel und Quarzsandsieblinie im
Mischungsverhältnis bis 1:10 GT.

Farbton: transparent

Produktkenndaten -
Im Anlieferungszustand:
Komponente A, Komponente B. Mischung,
Viskosität (25 °C): 870 mPa s, 200 mPa s, 600 mPa s,
Dichte (20 °C) 1,12 g/cm³, 1,03 g/cm³, 1,10 g/cm³,

Im ausreagierten Zustand:
Druckfestigkeit ca. 40 N/mm² *
Biegezugfestigkeit ca. 10 N/mm² *
* Epoxidharzmörtel 1 : 10 mit Normsand

Schadstellentiefe:  bis 50 mm
Schadstellengröße: beliebig

In den Einheitspreis ist das Liefern und
Herstellen der 2-K EP-Haftbrücke mit
einzukalkulieren.

Verbrauch:
Verbrauch für die Grundierung:
mind. 0,30 kg/m²  Epoxy ST 100 <1160>
Verbrauch für den Mörtel je mm Schichtdicke:
mind. 0,20 kg/m²  Epoxy ST 100 <1160>
ca. 2,00 kg/(m²+mm)  Selectmix 0/10 <6750>
Einheit: m2

**00001.0007 Hohlkehle mit einem 2K EP Bindemittel u. Sieblinie 1:10**
*** Grundposition ZZ 001.0
Kunstharzgebundener Mörtel bestehend aus einem 2-K
EP-Bindemittel und einer speziellen
Quarzsandsieblinie im
Mischungsverhältnis bis 1:10 GT.

gewählte Produkte oder gleichwertig:
Remmers Epoxy ST 100 /  Selectmix 0/10

Farbton: transparent

Produktkenndaten -
Im Anlieferungszustand:
Komponente A, Komponente B. Mischung,
Viskosität (25 °C): 870 mPa s, 200 mPa s, 600 mPa
s,Dichte (20 °C) 1,12 g/cm³, 1,03 g/cm³, 1,10
g/cm³,
Im ausreagierten Zustand:
Druckfestigkeit ca. 40 N/mm² *
Biegezugfestigkeit ca. 10 N/mm² *
* Epoxidharzmörtel 1 : 10 mit Normsand

Die genannten Werte stellen typische
Produkteigenschaften dar und sind nicht als
verbindlicheProduktspezifikationen zu verstehen.

Verbrauch:
Grundierung:
ca. 0,20 kg/lfd.m Remmers Epoxy ST 100 <1160>
Verbrauch für Hohlkehle mit Schenkellänge 5 cm
mind. ca. 0,20 kg/lfd.m Remmers Epoxy ST 100 <1160>
ca. 2,00 kg/m² Remmers Selectmix 0/10 <6750>
Einheit: lfm

**00001.0008 Hohlkehle mit einem 2K EP Bindemittel u. Sieblinie 1:10, abgestellt**
*** Wahlposition ZZ 001.1
Kunstharzgebundener Mörtel bestehend aus einem 2-K
EP-Bindemittel und einer speziellen Quarzsandsieblinie
im
Mischungsverhältnis bis 1:10 GT.

gewählte Produkte oder gleichwertig:
Remmers Epoxy ST 100 /  Selectmix 0/10

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0009 Grundierung mit einem wässrigen,pigm. 2K EP Bindemittel (CC)**
*** Grundposition ZZ 002.0
Liefern und Herstellen einer Grundierung des
vorbereiteten Untergrundes mit einem wässrigen,
lösemittelfreien, pigmentierten 2-K
EP-Bindemittel. Ggfs. dem Bindemittel 10 % Wasser
zugeben.

gewähltes Produkt: Epoxy BS 2000 New

Produktkenndaten:

Im Anlieferungszustand:
Komponente A, Komponente B, Mischung,
Viskosität (25 °C):
Komp. A: 620 mPas, Komp. B:  780 mPas, Mix: 1250 mPas
Dichte (20 °C):
Komp. A: 1,41 g/cm³, Komp. B: 1,15 g/cm³, Mix: 1,35
g/cm³

Verbrauch:
mind. 0,15-0,25 kg/m² Remmers Epoxy BS 2000 New
<6012-6016> (je nach Saugfähigkeit/Porosität des
Untergrundes)
zzgl. bis zu 10 % Wasser
Einheit: m2

**00001.0010 Schnelle Grundierung mit einem wässrigen, pigm. 2K EP Bindemittel**
*** Wahlposition ZZ 002.1
Liefern und Herstellen einer schnellreagierenden
Grundierung des vorbereiteten Untergrundes mit
einem wässrigen, lösemittelfreien, pigmentierten 2-K
EP-Bindemittel. Ggfs. dem Bindemittel 10 % Wasser
zugeben.

Gew. Produkt o. glw:
Remmers Epoxy BS 2000 Fast

Anwendungsbereiche
■ Schnelle Grundierung in Remmers WDD-Systemen
■ Haftbrücke auf Altbeschichtungen
Eigenschaften
■ Hervorragende Haftung auf vielen Untergründen
■ Wasserdampfdiffusionsfähig
■ Weichmacherfrei, nonyl- und alkylphenolfrei
■ Im ausreagierten Zustand physiologisch unbedenklich

Produktkenndaten:
Im Anlieferungszustand:
  Komponente A, Komponente B,
Mischung,
Viskosität (25 °C):
  2000 mPas,  200 mPas,
360 mPas
Dichte (20 °C):
  1,36 g/cm³,  1,09 g/cm³,
1,25 g/cm²

Die genannten Werte stellen typische
Produkteigenschaften dar und sind nicht als
verbindliche Produktspezifikationen zu verstehen.

Verbrauch:
mind. 0,15-0,25 kg/m² Remmers Epoxy BS 2000 Fast
<6934> (je nach Saugfähigkeit/Porosität des
Untergrundes)
zzgl. Evtl. bis zu 10 % Wasser
Einheit: m2

**00001.0011 Egalisieren mit einem gefüllten, wässrigen, 2K EP-Bindemittel (1 mm)**
*** Bedarfsposition ohne GB
Liefern und Herstellen einer Kratzspachtelung des
grundierten Untergrundes  mit einem diffusionsoffenen,
wässrigen, pigmentierten 2-K EP-Bindemittel und
Spezialsieblinie.

gewählte Produkte oder gleichwertig:
Remmers Epoxy BS 4000 / SelectMix SBL DF

Farbton: nach Wahl des AG
Mischungsverhältnis
ca. 1 GT Bindemittel :1 5 GT Spezialsieblinie
Verbrauch ca. 1,8 kg/m²/mm Mischung

Produktkenndaten:
Im Anlieferungszustand -
Komponente A, Komponente B, Mischung,
Viskosität (25 °C) 300 mPa s, 450 mPa s, 950 mPa s,
Dichte (20 °C) 1,31 g/cm³, 1,11 g/cm³, 1,26 g/cm³.

Im ausreagierten Zustand
Festkörpergehalt 58 M-%

Die genannten Werte stellen typische
Produkteigenschaften dar und sind nicht als
verbindliche Produktspezifikationen zu verstehen.

Verbrauch:
je mm Schichtstärke:
mind. 1,0 kg/m²  Epoxy BS 4000 <6320-6324>
ca. 1,0  kg/m²  SelectMix SBL DF <6751>
evtl. ca. bis zu 10 % Wasser (bezogen auf BM-Menge)
Einheit: m2

**00001.0012 Einstreuschicht mit einem wässrigen 2KEP Bindemittel u. Farbfl. CF2 1mm**
Liefern und Herstellen einer dünnschichtigen
Einstreubasis für Remmers Coloridflocken
mit einem pigmentierten, wässrigen  2-K EP-
Bindemittel auf vorbereitete Flächen.

Grundierung, Ausgleichs- und Basisbeschichtung in
DIBt-zugelassenen Systemen für Aufenthaltsräume (AbZ
Z-156.605-1414)

gewählte Produkte:
Remmers Epoxy BS 4000, Selectmix SBL DF
Farbton: nach Wahl des AG

Produktkenndaten
Im Anlieferungszustand
Komponente A, Komponente B, Mischung,
Viskosität (25 °C:) 300 mPa s, 450 mPa s, 950 mPa s,
Dichte (20 °C): 1,31 g/cm³, 1,11 g/cm³, 1,26 g/cm³,

Im ausreagierten Zustand
Festkörpergehalt 58 M-%

Die genannten Werte stellen typische
Produkteigenschaften dar und sind nicht als
verbindliche
Produktspezifikationen zu verstehen.

Verbrauch:
Verbrauch für 1 mm Schichtstärke:
ca. 1,0 kg/m² Remmers Epoxy BS 4000 <6320-6324>
ca. 0,5 kg/m² Remmers SelectMix SBL DF<6751>
Einstreuung:
ca. 0,5-0,7 kg/m² Remmers Colorid <6224-6241>
Einheit: m2

**00001.0013 Fixierung von Flockenbelägen mit einem wässrigen1K PUR Bindemittel**
Liefern und Herstellen einer Fixierung auf der
abgestreuten Flockenbelägen mit einem
transparenten, lösemittel- und weichmacherfreien
wässrigen 1-K PU-Bindemittel.

gewähltes Produkt oder gleichwertig:
Remmers PUR Aqua Top 1 K

Eigenschaften

¦Schnelltrocknend
¦Lichtecht
¦Wasserdampfdiffusionsfähig

Verbrauch:
Verbrauch:
ca. 0,15-0,25 kg/m² Remmers PUR Aqua Top 1K <3690>
Einheit: m2

**00001.0014 PUR Aqua Top 500 2K M als Versiegelung**
Liefern und Herstellen einer Versiegelung mit
einem mattem, transparenten, lösemittel- und
weichmacherfreien wässrigen 2-K PU-Bindemittel.

gewähltes Produkt oder gleichwertig:
Remmers PUR Aqua Top 500 2K M

- Fixierung und Versiegelung von Remmers
Flockenbelägen
- Versiegelung in DIBt-zugelassenen Systemen für
Aufenthaltsräume (AbZ Z-156.605-1414; Z-156.605-1487;
Z-156.605-1594)

Eigenschaften:
- Rutschhemmend
- Lichtecht
- Wasserdampfdiffusionsfähig
Produktkenndaten:
Im Anlieferungszustand -
Komponente A, Komponente B, Mischung,
Dichte (20 °C): 1,23 g/cm³, 1,15 g/cm³, 1,23 g/cm³,
Viskosität (25 °C): 263 mPa s, 613 mPa s, 431 mPa s,

Im ausreagierten Zustand
Feststoffgehalt 43 M-%

Die genannten Werte stellen typische
Produkteigenschaften dar und sind nicht als
verbindliche Produktspezifikationen zu verstehen.

Verbrauch:
ca. 0,15-0,20 kg/m² Remmers PUR Aqua Top 500 2K M
<3633>
Einheit: m2
